# A060, ÜF K 201 bei Bischofsheim, Ersatzneubau
Angebotsaufforderung (GAEB DA XML 3.2, DA83)
Projekt: A-12410-00
Währung: EUR
Vergabeart: Öffentliche Ausschreibung
Auftraggeber: Bundesrepublik Deutschland vertreten durch, die Autobahn GmbH des Bundes, Heidestraße 15, 10557 Berlin, Deutschland; Vergabenummer: 263-26-3022
Erstellt mit: GXML Toolbox V3.3 R20230829, iTWO_64 V25.0.650, 27.04.2026

## 263-26-3022 Ergänzende Baugrunderkundung
Datum: 27.04.2026
WaGr: 99_99_01

### Abschnitt 00 Ergänzende Baugrunderkundung

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Vorarbeiten

**00.01.0001 Beweissicherung**
*** Pauschalposition
Beweissicherung mittels Bestandsaufnahme und
Fotodokumentation vor und nach Beendigung der
Erkundungen erstellen.
Beweissicherung der einzelnen Erkundungsstellen und der
jeweiligen Zufahrtswege herstellen.
Bestandsaufnahme gemeinsam mit AG durchführen und
protokollieren.
Aufnahmen aller vorhandenen Schäden mit detaillierten
Angaben und Beschreibung auf/unter den Bildern.
Fotodokumentation herstellen.
Dokumentation auf digitalem Datenträger.
Menge: 1,000 Psch

**00.01.0002 Erstellung Ablaufplan**
*** Pauschalposition
Zeitplan, in dem die geplanten Erkundungsarbeitenund deren Dauer dargestellt sind, erstellen. Bei Bedarf und Änderungen aktualisieren, so dass der gesamte Ablauf transparent und nachvollziehbar dargestellt ist.
Der Plan ist vor den Erkundungsarbeiten in digitaler Form (PDF) vorzulegen und während der Arbeiten bei Bedarf fortzuschreiben.
Menge: 1,000 Psch

*Hinweis: Hinweis*
Die Entfernung zum Bohrkernlager darf max. 50 km zur Buastelle betragen.

**00.01.0003 Bohrkernlager einrichten**
*** Pauschalposition
StL-Nr. 21103030
Bohrkernlager einrichten. Witterungsgeschützten, frostfreien, beleuchteten Lagerplatz für das Auslegen der
Bohrkerne für den Zeitraum der Feldarbeiten. Transport
der Bohrkerne zum Kernlager und Auslegen der Kernkisten
nach Bohrung und Teufe.
Menge: 1,000 Psch
Leistungsbereichkatalog: 103

**00.01.0004 Bohrkernlager betreiben**
StL-Nr. 21103032
Betreiben des Bohrkernlagers nach Unterlagen des AG.
Menge: 12,000 Wo
Leistungsbereichkatalog: 103

*Hinweis: Hinweis*
Die Verwertung des Bohrguts bedarf der Freigabe durch den Gutachter des AG.

**00.01.0005 Bohrkernlager räumen**
*** Pauschalposition
StL-Nr. 21103034
Bohrkernlager räumen nach Ende der Bohrkernaufnahme
durch den AG oder dessen Beauftragten. Bohrgut nach
Wahl des AN verwerten.
Menge: 1,000 Psch
Leistungsbereichkatalog: 103

**00.01.0006 Leitungserkundung**
StL-Nr. 21103014
Erkundung von Kabeln und Leitungen aller Art durch geeignete Methoden, z.B. durch Einholen von Kabelplänen
und/oder Einweisung durch den Leitungsträger. Die Vorschriften der Leitungsträger sind zu beachten. Abgerechnet wird nach der Anzahl der Bodenerkundungspunkte.
Menge: 11,000 St
Leistungsbereichkatalog: 103

**00.01.0007 Suchgraben herstellen Tiefe >1,25-1,75m*mitMasch.unterst. Boden einb.u.v.*Abrechnung Abtrag**
StL-Nr. 2410891202200101
Suchgraben nach Unterlagen des AG einschließlich Handschachtung herstellen. Aushub zur Wiederverwendung
seitlich lagern. Beschreibung der Homogenbereiche nach
Unterlagen des AG.
Grabentiefe über 1,25 bis 1,75 m.
Handschachtung mit Maschinenunterstützung.
Seitlich gelagerten Boden einbauen und verdichten.
Abrechnung nach Abtragsprofilen.
Menge: 9,000 m3
Leistungsbereichkatalog: 108

#### Unterabschnitt 00.02 Kampfmittelfreimessung

**00.02.0001 Durchörtern befestigter Flächen für Sondierung*Asphalt Dicke ü. 20-50cm**
StL-Nr. 211033021102
Durchörtern von befestigten Flächen am Bohr- oder Sondieransatzpunkt nach Unterlagen des AG. Durchmesser
nach Wahl des AN an Untersuchungszweck anpassen.
Durchörtern für Sondierung.
Flächenbefestigung = Asphalt.
Dicke über 20 bis 50 cm.
Menge: 4,000 St
Leistungsbereichkatalog: 103

**00.02.0002 Verdachtspunkte abs. bis 12m, bef**
Verdachtspunkte mittels Messbohrungen absuchen.
Messbohrungen bis 12 m Tiefe inkl. Verrohrung und
Rückverfüllung herstellen.
Bohrung in befestigter Fläche, Fahrbahn.
Einschließlich der Wiederherstellung der Oberfläche.
Auf- und Abbau sowie Umsetzen der Bohrausrüstung von
Bohransatzpunkt zu Bohransatzpunkt.
Abgerechnet wird nach Anzahl der Bohransatzpunkte.
Die Bohransatzpunkte sind punktuell zur Ermittlung von
Störkörpern zu untersuchen.
Die Datenaufnahme hat EDV-gestützt zu erfolgen, es sind
Messfelder einzuteilen.
Die Abschlussdokumentation ist zu erstellen und dem AG
2-fach zu übergeben. Für die Dokumentation der
Räumdaten ist das Datenmodul KMIS-R zu verwenden und
dem RP Darmstadt nach Abschluss der Arbeiten zu
übergeben. Ein vom RP bestätigter Nachweis des
Einganges sowie der Vollständigkeit und Verwendbarkeit
der Daten ist vorzulegen. Die Lage lokalisierter
Störkörper ist zu dokumentieren. Weiter siehe Baubeschreibung.
Lage, Art und Beschaffenheit der zu untersuchenden
Fläche nach Unterlagen des AG.
Die Leistung wird nach Vorlage der Dokumentation des
Feuerwerkers erstattet.
Menge: 2,000 St

**00.02.0003 Verdachtspunkte abs. bis 6m, bef**
Verdachtspunkte mittels Messbohrungen absuchen.
Messbohrungen bis 6m Tiefe inkl. Verrohrung und
Rückverfüllung herstellen.
Bohrung in befestigter Fläche, Fahrbahn.
Einschließlich der Wiederherstellung der Oberfläche.
Auf- und Abbau sowie Umsetzen der Bohrausrüstung von
Bohransatzpunkt zu Bohransatzpunkt.
Abgerechnet wird nach Anzahl der Bohransatzpunkte.
Die Bohransatzpunkte sind punktuell zur Ermittlung von
Störkörpern zu untersuchen.
Die Datenaufnahme hat EDV-gestützt zu erfolgen, es sind
Messfelder einzuteilen.
Die Abschlussdokumentation ist zu erstellen und dem AG
2-fach zu übergeben. Für die Dokumentation der
Räumdaten ist das Datenmodul KMIS-R zu verwenden und
dem RP Darmstadt nach Abschluss der Arbeiten zu
übergeben. Ein vom RP bestätigter Nachweis des
Einganges sowie der Vollständigkeit und Verwendbarkeit
der Daten ist vorzulegen. Die Lage lokalisierter
Störkörper ist zu dokumentieren. Weiter siehe Baubeschreibung.
Lage, Art und Beschaffenheit der zu untersuchenden
Fläche nach Unterlagen des AG.
Die Leistung wird nach Vorlage der Dokumentation des
Feuerwerkers erstattet.
Menge: 2,000 St

**00.02.0004 Verdachtspunkte abs. bis 6m, unbef**
Verdachtspunkte mittels Messbohrungen absuchen.
Messbohrungen bis 6m Tiefe inkl. Verrohrung und
Rückverfüllung herstellen.
Bohrung in unbefestigter Fläche, Fahrbahn.
Einschließlich der Wiederherstellung der Oberfläche.
Auf- und Abbau sowie Umsetzen der Bohrausrüstung von
Bohransatzpunkt zu Bohransatzpunkt.
Abgerechnet wird nach Anzahl der Bohransatzpunkte.
Die Bohransatzpunkte sind punktuell zur Ermittlung von
Störkörpern zu untersuchen.
Die Datenaufnahme hat EDV-gestützt zu erfolgen, es sind
Messfelder einzuteilen.
Die Abschlussdokumentation ist zu erstellen und dem AG
2-fach zu übergeben. Für die Dokumentation der
Räumdaten ist das Datenmodul KMIS-R zu verwenden und
dem RP Darmstadt nach Abschluss der Arbeiten zu
übergeben. Ein vom RP bestätigter Nachweis des
Einganges sowie der Vollständigkeit und Verwendbarkeit
der Daten ist vorzulegen. Die Lage lokalisierter
Störkörper ist zu dokumentieren. Weiter siehe Baubeschreibung.
Lage, Art und Beschaffenheit der zu untersuchenden
Fläche nach Unterlagen des AG.
Die Leistung wird nach Vorlage der Dokumentation des
Feuerwerkers erstattet.
Menge: 2,000 St

**00.02.0005 Bohrloch in Verkehrsfläche verschl.**
StL-Nr. 2110351999
Bohrloch in befestigter Verkehrsfläche nach Unterlagen
des AG verschließen.
Bohrloch verschließen 'mit Frostschutzmaterial bis
0,12m unter Fahrbahn-OK, Dicke 0,4m. Kaltasphalt bis
Fahrbahn-OK einbauen.'
Menge: 4,000 St
Leistungsbereichkatalog: 103

#### Unterabschnitt 00.03 Geräteeinsatz

**00.03.0001 Gerät f. Baugrunderkundung umsetzen Bohrgerät**
StL-Nr. 2110306110
Gerät für Baugrunderkundung einschließlich Einrichtung
innerhalb des Arbeitsgeländes von Ansatzpunkt zu An-
satzpunkt umsetzen. Lage der Ansatzpunkte nach Unterlagen des AG.
Gerät = Bohrgerät.
Menge: 2,000 St
Leistungsbereichkatalog: 103

**00.03.0002 Gerät f. Baugrunderkundung umsetzen Kleinbohrgerät**
StL-Nr. 2110306120
Gerät für Baugrunderkundung einschließlich Einrichtung
innerhalb des Arbeitsgeländes von Ansatzpunkt zu An-
satzpunkt umsetzen. Lage der Ansatzpunkte nach Unterlagen des AG.
Gerät = Kleinbohrgerät.
Menge: 3,000 St
Leistungsbereichkatalog: 103

**00.03.0003 Gerät f. Baugrunderkundung umsetzen Rammsonde**
StL-Nr. 2110306130
Gerät für Baugrunderkundung einschließlich Einrichtung
innerhalb des Arbeitsgeländes von Ansatzpunkt zu An-
satzpunkt umsetzen. Lage der Ansatzpunkte nach Unterlagen des AG.
Gerät = Rammsonde.
Menge: 4,000 St
Leistungsbereichkatalog: 103

**00.03.0004 Gerät f. Baugrunderkundung umsetzen Drucksonde**
StL-Nr. 2110306140
Gerät für Baugrunderkundung einschließlich Einrichtung
innerhalb des Arbeitsgeländes von Ansatzpunkt zu An-
satzpunkt umsetzen. Lage der Ansatzpunkte nach Unterlagen des AG.
Gerät = Drucksonde.
Menge: 2,000 St
Leistungsbereichkatalog: 103

#### Unterabschnitt 00.04 Baugrundaufschlussarbeiten

**00.04.0001 Durchörtern befestigter Flächen für Bohrung*Asphalt Dicke ü. 20-50cm**
StL-Nr. 211033022102
Durchörtern von befestigten Flächen am Bohr- oder Sondieransatzpunkt nach Unterlagen des AG. Durchmesser
nach Wahl des AN an Untersuchungszweck anpassen.
Durchörtern für Bohrung.
Flächenbefestigung = Asphalt.
Dicke über 20 bis 50 cm.
Menge: 5,000 St
Leistungsbereichkatalog: 103

**00.04.0002 Durchörtern befestigter Flächen für Sondierung*Asphalt Dicke ü. 20-50cm**
StL-Nr. 211033021102
Durchörtern von befestigten Flächen am Bohr- oder Sondieransatzpunkt nach Unterlagen des AG. Durchmesser
nach Wahl des AN an Untersuchungszweck anpassen.
Durchörtern für Sondierung.
Flächenbefestigung = Asphalt.
Dicke über 20 bis 50 cm.
Menge: 6,000 St
Leistungsbereichkatalog: 103

**00.04.0003 Bohrloch in Verkehrsfläche verschl.**
StL-Nr. 2110351999
Bohrloch in befestigter Verkehrsfläche nach Unterlagen
des AG verschließen.
Bohrloch verschließen 'mit Frostschutzmaterial bis
0,12m unter Fahrbahn-OK, Dicke 0,4m. Kaltasphalt bis
Fahrbahn-OK einbauen.'
Menge: 11,000 St
Leistungsbereichkatalog: 103

**00.04.0004 Baugrundaufschlussbohrung ausführen senkrecht*Endt. ü. 20-30m verrohren/ziehen*Bohrb. bis 10m**
StL-Nr. 2110310299131199
Bohrung f. Baugrunduntersuchung nach DIN EN ISO 22475-1
nach Unterlagen des AG einschließlich ggf. erforderlicher Umrüstung der Bohreinrichtung ausführen. Schichtenverzeichnis nach DIN EN ISO 22475-1 führen. Durchbohren von Hindernissen wird gesondert vergütet.
Baugrund 'siehe Baubeschreibung - überwiegend Boden/Lockergestein'

Bohrverfahren 'mit durchgehender Gewinnung von Bodenproben'

Bohrung senkrecht.
Endtiefe über 20,00 m bis 30,00 m.
Verrohrung bis zur Endtiefe der Bohrung einbringen und
nach Beendigung der Bohrung ziehen.
Bohrbereich mit Verrohrung bis 10,00 m Tiefe.
Verrohrung, Innendurchmesser 'min. 100 mm'
Menge: 20,000 m
Leistungsbereichkatalog: 103

**00.04.0005 Baugrundaufschlussbohrung ausführen senkrecht*Endt. ü. 20-30m verrohren/ziehen*Bohrb. ü. 10-20m**
StL-Nr. 2110310299131299
Bohrung f. Baugrunduntersuchung nach DIN EN ISO 22475-1
nach Unterlagen des AG einschließlich ggf. erforderlicher Umrüstung der Bohreinrichtung ausführen. Schichtenverzeichnis nach DIN EN ISO 22475-1 führen. Durchbohren von Hindernissen wird gesondert vergütet.
Baugrund 'siehe Baubeschreibung - überwiegend Boden/Lockergestein'

Bohrverfahren 'mit durchgehender Gewinnung von Bodenproben'

Bohrung senkrecht.
Endtiefe über 20,00 m bis 30,00 m.
Verrohrung bis zur Endtiefe der Bohrung einbringen und
nach Beendigung der Bohrung ziehen.
Bohrbereich mit Verrohrung über 10,00 - 20,00 m Tiefe.
Verrohrung, Innendurchmesser 'min. 100 mm'
Menge: 20,000 m
Leistungsbereichkatalog: 103

**00.04.0006 Baugrundaufschlussbohrung ausführen senkrecht*Endt. ü. 20-30m verrohren/ziehen*Bohrb. ü. 20-30m**
StL-Nr. 2110310299131399
Bohrung f. Baugrunduntersuchung nach DIN EN ISO 22475-1
nach Unterlagen des AG einschließlich ggf. erforderlicher Umrüstung der Bohreinrichtung ausführen. Schichtenverzeichnis nach DIN EN ISO 22475-1 führen. Durchbohren von Hindernissen wird gesondert vergütet.
Baugrund 'siehe Baubeschreibung - überwiegend Boden/Lockergestein'

Bohrverfahren 'mit durchgehender Gewinnung von Bodenproben'

Bohrung senkrecht.
Endtiefe über 20,00 m bis 30,00 m.
Verrohrung bis zur Endtiefe der Bohrung einbringen und
nach Beendigung der Bohrung ziehen.
Bohrbereich mit Verrohrung über 20,00 - 30,00 m Tiefe.
Verrohrung, Innendurchmesser 'min. 100 mmm'
Menge: 20,000 m
Leistungsbereichkatalog: 103

**00.04.0007 Bohrhind. d. Meißeln beseitigen**
StL-Nr. 21103310
Bohrhindernis durch Meißeln und Fangen im Bohrloch beseitigen. Meißel- und Fangearbeiten auf Anordnung des
AG. Abrechnung je 1/4 angefangene Stunde.
Menge: 2,000 h
Leistungsbereichkatalog: 103

**00.04.0008 Bohrloch verfüllen*DU ü. 150-220mm Verf.ganze Tiefe**
StL-Nr. 211035049201
Bohrloch nach Unterlagen des AG verfüllen. Verfüllprotokoll führen.
Baustoff 'Tonpellets/-granulat hoch quellfähig, Dämmer oder vergleichbar'

Durchmesser der Bohrung über 150 bis 220 mm.
Verfüllbereich auf ganze Tiefe.
Menge: 40,000 m
Leistungsbereichkatalog: 103

**00.04.0009 Bohrloch verfüllen Sand*DU ü. 150-220mm Verf. Unterl. AG**
StL-Nr. 211035045202
Bohrloch nach Unterlagen des AG verfüllen. Verfüllprotokoll führen.
Baustoff = Sand.
Durchmesser der Bohrung über 150 bis 220 mm.
Verfüllbereich nach Unterlagen des AG.
Menge: 20,000 m
Leistungsbereichkatalog: 103

**00.04.0010 Kleinbohrung ausführen*Kleinrammbohren*DU mind. 60 mm Entnahme max.1,0m**
StL-Nr. 21103115919410
Kleinbohrung mit Gestänge und Entnahmerohr für Baugrunduntersuchung nach Unterlagen des AG ausführen.
Baugrund 'siehe Baubeschreibung - überwiegend Boden/Lockergestein'

Kleinbohrverfahren = Kleinrammbohrverfahren.
Endtiefe der Kleinbohrung 'bis 20 m'

Entnahmerohrdurchmesser mind. 60 mm.
Entnahmelänge je Entnahmevorgang max. 1,00 m.
Menge: 50,000 m
Leistungsbereichkatalog: 103

**00.04.0011 Rammsondierung durchführen*DPH feste Spitze*Endt. ü. 15-20m**
StL-Nr. 211031309314
Rammsondierung für Baugrunduntersuchung nach DIN EN ISO
22476-2 nach Unterlagen des AG durchführen. Übergabe
der Ergebnisse nach Unterlagen des AG.
Baugrund 'siehe Baubeschreibung - überwiegend Boden/Lockergestein'

Rammsonde DPH (schwer).
Feste Spitzen. Verlorene Spitzen sind nicht zugelassen.
Endtiefe über 15,00 bis 20,00 m.
Menge: 40,000 m
Leistungsbereichkatalog: 103

**00.04.0012 Rammsondierung durchführen*DPH feste Spitze*Endt. ü. 5-10m**
StL-Nr. 211031309312
Rammsondierung für Baugrunduntersuchung nach DIN EN ISO
22476-2 nach Unterlagen des AG durchführen. Übergabe
der Ergebnisse nach Unterlagen des AG.
Baugrund 'siehe Baubeschreibung - überwiegend Boden/Lockergestein'

Rammsonde DPH (schwer).
Feste Spitzen. Verlorene Spitzen sind nicht zugelassen.
Endtiefe über 5,00 bis 10,00 m.
Menge: 20,000 m
Leistungsbereichkatalog: 103

**00.04.0013 Drucksondierung ausführen*CPT qc+fs+Neig+F+v+Pw*Endt. ü. 20-30m**
StL-Nr. 21103120915003
Drucksondierung für Baugrunduntersuchungen nach DIN EN
ISO 22476-1 nach Unterlagen des AG ausführen. Drucksondierung mit kontinuierlicher Messung und digitaler
Speicherung der Ergebnisse. Tiefenabhängige Darstellung
einschließlich des Verhältniswertes Rf. Übergabe der
Ergebnisse nach Unterlagen des AG.
Baugrund 'siehe Baubeschreibung - überwiegend Boden/Lockergestein'

Drucksondierung CPT.
Messung der Gesamtkraft, des Spitzendrucks, der lokalen
Mantelreibung, der Neigung, der Sondiergeschwindigkeit
und des Porenwasserdrucks.
Endtiefe über 20,00 bis 30,00 m.
Menge: 60,000 m
Leistungsbereichkatalog: 103

**00.04.0014 GW-Messstelle als Rammpegel**
Grundwassermessstelle als Rammpegel herstellen.
Baugrund siehe Baubeschreibung, überwiegend Boden/Lockergestein.
Die Anzahl der Filterrohre ist den Bodenverhältnissen anzupassen
Einmessen des Grundwasserspiegels unmittelbar nach dem Ausbau und im Ruhestand mit Angaben in m NHN, einschließlich Rückbau der temporären Messstelle, Tiefe bis 10 m;
Menge: 10,000 m

#### Unterabschnitt 00.05 Probenahme

**00.05.0001 Kernprobe mit Bohren entnehmen Bohrung*GK 3-4*Kernl. 1,0 m DU 100 mm*Kern an AG Kiste 2fächerig**
StL-Nr. 2110321512001142
Kernprobe nach DIN EN ISO 22475-1 während des Bohrens
nach Unterlagen des AG entnehmen. Bezeichnen und Einlegen der Kernprobe in Kernkiste. Liefern der Kernkiste
und Kernhülle.
Entnahme aus Bohrung.
Güteklasse 3 bis 4 mit einem Verfahren der Entnahmekategorie B.
Kernlänge 1,00 m.
Kerndurchmesser = 100 mm.
Kern in Kernkisten im Kernlager dem AG übergeben.
Kernkiste zweifächerig mit Deckel, Länge 1,00 m, liefern.
Menge: 60,000 St
Leistungsbereichkatalog: 103

*Hinweis: Hinweis*
Es handelt sich um die Probenahme aus Rammkernsondierung

**00.05.0002 Probe entnehmen Bohrung*1/Schicht/m Becher 1,0 l*Kategorie A**
StL-Nr. 21103210121199
Probe nach DIN EN ISO 22475-1 nach Unterlagen des AG
entnehmen und verpacken. Bezeichnen und Lagern der Probe sowie Liefern des Probebehälters einschließlich zugehörigem Verschluss.
Entnahme aus Bohrung.
Aus allen angetroffenen Schichten, jedoch mindestens
eine Probe je lfd. m.
Probe in Kunststoffbecher von 1,0 l Fassungsvermögen
füllen.
Güteklasse = 3 - 5 mit einem Verfahren der Entnahmekategorie A.
Übergabe 'Transport zum Kernlager'
Menge: 50,000 St
Leistungsbereichkatalog: 103

*Hinweis: Hinweis*
Es handelt sich um die Entnahme von ungestörten Proben. Die Entnahmetiefe ist mit dem AG/Gutachter abzustimmen.

**00.05.0003 Probe mit Entnahmegerät entnehmen Probe aus Bohrung*bindiger Boden GK 1-2*schlagend (PE)**
StL-Nr. 21103225121001
Probe mit Entnahmegerät nach DIN EN ISO 22475-1 nach
Unterlagen des AG entnehmen. Bezeichnen und Lagern der
Probe sowie Liefern der Probenhülle.
Probeentnahme aus einer Bohrung.
Baugrund = überwiegend bindiger Boden.
Güteklasse = 1 bis 2 mit einem Verfahren der Entnahmekategorie A.
Entnahmeart = schlagend (PE).
Menge: 5,000 St
Leistungsbereichkatalog: 103

**00.05.0004 Probe entnehmen Becher 1,0 l*Kategorie A**
StL-Nr. 21103210991199
Probe nach DIN EN ISO 22475-1 nach Unterlagen des AG
entnehmen und verpacken. Bezeichnen und Lagern der Probe sowie Liefern des Probebehälters einschließlich zugehörigem Verschluss.
Entnahme 'aus Kernkiste im Kernlager'

Anzahl der Proben 'nach Vorgaben des geot. Gutachters'

Probe in Kunststoffbecher von 1,0 l Fassungsvermögen
füllen.
Güteklasse = 3 - 5 mit einem Verfahren der Entnahmekategorie A.
Übergabe 'im Bohrkernlager'
Menge: 20,000 St
Leistungsbereichkatalog: 103

#### Unterabschnitt 00.06 Vermessung

**00.06.0001 Einmessung einer Erkundungsstelle ETRS89/UTM-Abb*Datenübergabe**
StL-Nr. 211030101001
Einmessen der Ansatzpunkte nach Unterlagen des AG. Do-
kumentation und Auswertung der Messergebnisse erstellen.
Koordinatenreferenzsystem = ETRS89/UTM-Abbildung.
Übergabe der Daten als ASCII-Datei digital und als Ausdruck in 2-facher Ausfertigung.
Menge: 11,000 St
Leistungsbereichkatalog: 103

#### Unterabschnitt 00.07 Dokumentation

*Hinweis: Hinweis zur Fotodokumentation*
Die Fotodokumentation ist sowohl für die Großbohrungen als auch für die Rammkernsondierung durchzuführen.

**00.07.0001 Fotodokumentation jpg**
StL-Nr. 2110392001
Bohrkerne in den Kernkisten verzerrungsfrei und senkrecht von oben mit Digitalkamera formatfüllend fotografieren. Die Kameraeinstellungen sind auf die Beleuchtung (Kunstlicht/Tageslicht) abzustimmen. Die Beleuchtung muss gleichmäßig und schattenfrei sein. Auf den
Fotos müssen die Bezeichnung der Bohrung, die Bohrtiefe
und das Datum der Bohrung deutlich erkennbar sein. Ein
Meterstab und eine Farbskala sind mit zu fotografieren.
Maximal dürfen vier Bohrmeter pro Bild fotografiert
werden. Die Entnahmestrecken entnommener Proben sind
durch Platzhalter in den Kernkisten kenntlich zu machen. Abgerechnet wird nach m Bohrprofil.
Fotos im jpg-Format mit mindestens 10 Mio. Pixel.
Menge: 110,000 m
Leistungsbereichkatalog: 103

**00.07.0002 Dokumentation Schichtverz.**
Dokumentation Schichtenverzeichnisse, Bohrprofile
Von jeder Bohrungen (BK und RKS) ist ein Schichtenverzeichnis sowie ein Bohrprofil gemäß DIN EN ISO 22475-1, DIN EN ISO 14688 und DIN EN ISO 14689 bzw. DIN 4022 und DIN 4023 zu erstellen.
Die Schichtenverzeichnisse sind als Geodin-Datenbank, als PDF-Datei sowie als DXF-Datei und SEP 3 Austausch und in Paierformat (Maßstab 1:100) bis spätestens 2 Wochen nach Ausführung der jeweiligen Bohrunge zu übergeben.
Menge: 5,000 St
